# Fu179L Verkehrssicherung
Angebotsaufforderung (GAEB 90, DA83)
Vergabenummer: A029900026501
Eröffnung: 06.05.26 09:20
Ende der Zuschlagsfrist: 05.06.26
Währung: EUR
Auftraggeber: Bundesrepublik Deutschland vertreten durch

## Fu179L Verkehrssicherung
Datum: 09.04.26

### Abschnitt 01 Umbauphase 172R auf 179L

#### Unterabschnitt 01.01 Baustelleneinrichtung

**01.01.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0020 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 01.02 Verkehrssicherung

*Hinweis*
bis 02.02.0070.
Alle Leistungen zur Verkehrssicherung (Einschl. öffnen
und schließen der MÜ) sind nach den Vorgaben der AKD
durchzuführen und mit einzurechnen. Die AKD's sind auch
für den Fugensanierer zu erstellen, damit die MÜ's
Fachgerecht mit Asphalt hergestellt werden können.
Die Abstimmung erfolgt mit der Straßenmeisterei
Rödelmaier.

**01.02.0010 Verkehrssich. läng. Dauer aufbauen Arbeitsstelle*VZ-Plan des AG Anordnung n. Unt.**
StL-Nr. 22080510511909100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.Vorhandene
Verkehrsschilder 'außer Kraft setzen '
Für Verkehrsführungsphase 'Umbauphase von Fu172R auf
Fu179L'
Verkehrsrechtliche Anordnung nach Unterlagen des AG
einholen und zugehörige Unterlagen erstellen. Eventuell
erforderliche Ortsbesichtigungen zur Erstellung der
Planunterlagen für die verkehrsrechtliche Anordnung
durchführen.
Menge: 1,000 Psch

**01.02.0020 Verkehrssich. läng. Dauer vorhalten**
StL-Nr. 22080511099
Verkehrssicherung längerer Dauer vorhalten, warten, instand setzen und betreiben. Vorübergehende Verkehrssicherungsmaßnahmen durchführen. Die Kontrolle der Verkehrssicherung wird gesondert
vergütet.Verkehrssicherung der OZ '02.02.0010 '
Für Verkehrsführungsphase 'Umbauphase von Fu172R auf
Fu179L'
Menge: 21,000 d

**01.02.0030 Verkehrssich. läng. Dauer abbauen**
StL-Nr. 2208051200909
Verkehrssicherung an Arbeitsstellen längerer Dauer abbauen. Vorübergehende Verkehrssicherungsmaßnahmen
durchführen. Vorübergehende Markierung entfernen,
transportable Lichtsignalanlage, bauliches Leitelement,
mobile Stauwarnanlage, LED-Anzeigetafel und transportable Schutzeinrichtung abbauen werden gesondert
vergütet.Vorhandene Verkehrsschilder 'wieder in Kraft
Treten lassen'
Für Verkehrsführungsphase 'Umbauphase von Fu172R auf
Fu179L'
Menge: 1,000 Psch

*Hinweis*
bis 02.02.0070.
In die Einheitspreise sind sämtliche Nebenleistungen
einschl. Reinigung der Fahrbahn und die fachgerechte
Vorbereitung der Oberfläche und des Untergrundes zu
berücksichtigen. Entstehende Kosten sind einzurechnen.

**01.02.0040 Transp. Schutzeinr. aufbauen und abbauen**
StL-Nr. 11890122502000504
Abtrennung mit transportabler
Schutzeinrichtungherstellen für Verkehrssicherung der
OZ '01.02.0010'
Transportable Schutzeinrichtung aufstellen und
abbauen.Vorübergehende Sicherungsmaßnahme durch 'AN'
Vorhalten und Warten sowie Anrampungen oder
Verbindungen zu vorhandenen Rückhaltesystemen
werden gesondert vergütet.
70 v.H. des Preises werden nach Aufstellen, der Rest
nach Abbau vergütet.
Vom AN geliefertes Material bleibt Eigentum des AN.
Zwischen entgegengesetzt gerichteten Verkehrsströmen im Überleitungsbereich,Aufhaltestufe min 'H1'
Wirkungsbereich max 'W7'
Menge: 150,000 m

**01.02.0050 Zulage Endstück**
StL-Nr. 11890122902
Endstück aus Sonderelement für
transportableSchutzeinrichtung herstellen als Zulage
zur OZ '02.02.0040'
Anrampung, Länge m 'bedingt nach Bauart, an
Anfangskonstruktion'
Menge: 2,000 St

**01.02.0060 Transp. Schutzeinr. warten**
Transportable Schutzeinrichtung der OZ
01.02.0060 bis 01.02.0110
warten und vorhalten.
Abgerechnet wird der lfd. m für jeden Kalendertag, an
dem die transportable Schutzeinrichtung aufgebaut ist.
Transportable Schutzeinrichtung vorhalten.
Vorübergehende Sicherungsmaßnahmen durchführen.
Menge: 3150,000 md

**01.02.0070 Wartung und Kontrolle der Verkehrsf.**
Wartung und Kontrolle(3x/Tag) der Verkehrsführung
und Leiteinrichtung für die gesamte Bauzeit des
Fugenloses vom siehe Baubeschreibung bis siehe
Baubeschreibung

Kontrollfahrten:
Kontrollfahrten gemäß Ziffer 7 der ZTV-SA 97 wie in
der Baubeschreibung beschrieben durchführen.
Anfahren und Anmelden an einen ortsfest installierten
Erkennungschip auf der Baustelle.
Abarbeiten aller unter Ziffer 7 Abs. 6 der ZTV-SA 97
geforderten Aufgaben.
Dokumentation der durchgeführten Kontrolle, mit
Nachweis des Datums und der Uhrzeit durch DCF- Funkuhr
durch fälschungssicheres elektronisches Wartungskontrollgerät des AN.
Auslesen und Ausdrucken der Protokolle der Kontrollfahrten über einen handelsüblichen Drucker des AN.
Die ausgeführten Arbeiten während der Wartung und
Kontrolle können auch manuell eingetragen werden.
Menge: 1,000 Psch

### Abschnitt 02 Bauphase Fu 179L

#### Unterabschnitt 02.01 Baustelleneinrichtung

**02.01.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**02.01.0020 Baustelle räumen Sämtl. LV-Abschn.**
StL-Nr. 21910111201
Baustelle von allen Geräten, Anlagen, Einrichtungen und
dgl. räumen. Benutzte Flächen und Wege entsprechend dem
ursprünglichen Zustand herrichten. Soweit nicht für
bestimmte Leistungen für das Räumen der Baustelle gesonderte Positionen im Leistungsverzeichnis enthalten
sind, gilt die Pauschale
für alle Leistungen sämtlicher Abschnitte des Leistungsverzeichnisses.
Menge: 1,000 Psch
Zuordnung: 101

**02.01.0030 Baustelleninformationsschild**
Baustelleninformationsschild herstellen,
vorhalten, unterhalten und abbauen.
Baustelleninformationsschild standsicher aufstellen.
Notwendige erdarbeiten ausführen, Fundamente herstellen. Statische Nachweis erbringen.
Baustelleninformationsschild während der Bauzeit
unterhalten und säubern.
Fundament abbrechen, Abbruchgut einer Entsorgung
nach Wahl des AN zuführen. Benutzte Fläche entsprechend dem ursprünglichen Zustand herrichten.
Baustelleninformationsschild einschließlich Aufstellvorrichtung nach Unterlage des AG anfertigen
und beschriften, zur Baustelle anfahren.
Größe 4,20 x 3,00 m
Vorübergehende Verkehrssicherung durch den
AN,
Baustelleninformationsschild und Aufstellvorrichtung einer Entsorgung nach Wahl des AN
zuführen.
Menge: 2,000 St

#### Unterabschnitt 02.02 Verkehrssicherung Fugensanierung

*Hinweis*
bis 01.02.0210.
Alle Leistungen zur Verkehrssicherung (Einschl. öffnen
und schließen der MÜ) sind nach den Vorgaben der AKD
durchzuführen und mit einzurechnen. Die AKD´s sind auch
für den Fugensanierer zu erstellen, damit die MÜ´s
Fachgerecht mit Asphalt hergestellt werden können.
Die Abstimmung erfolgt mit der Straßenmeisterei
Rödelmaier.

**02.02.0010 Verkehrssich. läng. Dauer aufbauen Arbeitsstelle*VZ-Plan des AG Anordnung n. Unt.**
StL-Nr. 22080510511909100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.Vorhandene
Verkehrsschilder 'außer Kraft setzen '
Für Verkehrsführungsphase 'Fugensanierung Fu179L I'
Verkehrsrechtliche Anordnung nach Unterlagen des AG
einholen und zugehörige Unterlagen erstellen. Eventuell
erforderliche Ortsbesichtigungen zur Erstellung der
Planunterlagen für die verkehrsrechtliche Anordnung
durchführen.
Menge: 1,000 Psch

**02.02.0020 Verkehrssich. läng. Dauer aufbauen Arbeitsstelle*VZ-Plan des AG Anordnung n. Unt.**
StL-Nr. 22080510511909100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.Vorhandene
Verkehrsschilder 'auser Kraft setzen '
Für Verkehrsführungsphase 'Fugensanierung Fu179L II'
Verkehrsrechtliche Anordnung nach Unterlagen des AG
einholen und zugehörige Unterlagen erstellen. Eventuell
erforderliche Ortsbesichtigungen zur Erstellung der
Planunterlagen für die verkehrsrechtliche Anordnung
durchführen.
Menge: 1,000 Psch

**02.02.0030 Verkehrssich. läng. Dauer vorhalten**
StL-Nr. 22080511099
Verkehrssicherung längerer Dauer vorhalten, warten, instand setzen und betreiben. Vorübergehende Verkehrssicherungsmaßnahmen durchführen. Die Kontrolle der Verkehrssicherung wird gesondert
vergütet.Verkehrssicherung der OZ '04.02.0010 '
Für Verkehrsführungsphase 'I '
Menge: 33,000 d

**02.02.0040 Verkehrssich. läng. Dauer vorhalten**
StL-Nr. 22080511099
Verkehrssicherung längerer Dauer vorhalten, warten, instand setzen und betreiben. Vorübergehende Verkehrssicherungsmaßnahmen durchführen. Die Kontrolle der Verkehrssicherung wird gesondert
vergütet.Verkehrssicherung der OZ '04.02.0020 '
Für Verkehrsführungsphase 'II '
Menge: 10,000 d

**02.02.0050 Verkehrssich. läng. Dauer abbauen**
StL-Nr. 2208051200909
Verkehrssicherung an Arbeitsstellen längerer Dauer abbauen. Vorübergehende Verkehrssicherungsmaßnahmen
durchführen. Vorübergehende Markierung entfernen,
transportable Lichtsignalanlage, bauliches Leitelement,
mobile Stauwarnanlage, LED-Anzeigetafel und transportable Schutzeinrichtung abbauen werden gesondert
vergütet.Vorhandene Verkehrsschilder 'wieder in Kraft
Treten lassen'
Für Verkehrsführungsphase 'Fugensanierung Fu179L I'
Menge: 1,000 Psch

**02.02.0060 Verkehrssich. läng. Dauer abbauen**
StL-Nr. 2208051200909
Verkehrssicherung an Arbeitsstellen längerer Dauer abbauen. Vorübergehende Verkehrssicherungsmaßnahmen
durchführen. Vorübergehende Markierung entfernen,
transportable Lichtsignalanlage, bauliches Leitelement,
mobile Stauwarnanlage, LED-Anzeigetafel und transportable Schutzeinrichtung abbauen werden gesondert
vergütet.Vorhandene Verkehrsschilder 'wieder in Kraft
Treten lassen'
Für Verkehrsführungsphase 'Fugensanierung Fu179L II'
Menge: 1,000 Psch

*Hinweis*
bis 01.02.0210.
In die Einheitspreise sind sämtliche Nebenleistungen
einschl. Reinigung der Fahrbahn und die fachgerechte
Vorbereitung der Oberfläche und des Untergrundes zu
berücksichtigen. Entstehende Kosten sind einzurechnen.

**02.02.0070 Vorüb.Längsmark. gelb, Typ II herstellen**
Vorübergehende Längsmarkierung gelb, Typ II,
herstellen und entfernen.
Abgerechnet wird der markierte Strich,
bei Doppelstrichen zwei Striche.
Verkehrsklasse Klasse P 7
mit Vormarkierung
Strichbreite cm 15
Markierungszeichen: einfache Leitlinie im
Verschwenkungsbereich und Aus- und Auffahrt P&R
Strich durchgehend
Material = Folie, dickschicht,gelb
Markierung auf Beton,
Schichtdicke mm entsprechender Zulassung, mit
eingemischten Beistoffen (Reflexperlen und
Griffigkeitsmitteln)
Menge: 9100,000 m

**02.02.0080 Vorübergehende Markierungsfolie**
Vorübergehende Markierungsfolie Typ II / P7
als Strich/Lücke 6/12
nach Angabe des AG aufkleben und wieder entfernen.
Breite: 15cm
Unterlage Beton
Nur auf besondere Anordnung des AG
Menge: 400,000 m

**02.02.0090 Vorübergehende Markierungsfolie**
Vorübergehende Markierungsfolie Typ II / P7
als Strich/Lücke 6/6m
nach Angabe des AG aufkleben und wieder entfernen.
Breite: 30cm
Unterlage Beton
Nur auf besondere Anordnung des AG
Menge: 205,000 m

**02.02.0100 Vorübergehende Markierungsfolie**
Vorübergehende Markierungsfolie Typ II / P7
als Strich/Lücke 3/3m
nach Angabe des AG aufkleben und wieder entfernen.
Breite: 30cm
Unterlage Beton
Nur auf besondere Anordnung des AG
Menge: 50,000 m

**02.02.0110 Mittelüberfahrten öffnen Betonschutzwand abbauen,aufbauen, säubern, lagern und wiederherstellen**
Bestehende Betonschutzwand an Mittelüberfahrten
abbauen, aufladen, transportieren und am
Lagerplatz(siehe Baubeschreibung) abladen und
zwischenlagern.
Vor Abbau Betonschutzwände beidseitig nummerieren mit
einem wasserfesten Stift und fotografisch dokumentieren
mit Datum (pro Meter 2 Bilder, á Vorder und Rückseite).
Am Zwischenlager wie oben beschrieben fotografisch
dokumentieren.
Dokumentation dem AG spätestens nach 3 Tagen per
USB-Stick übergeben.
Absenker an bestehendes Rückhaltesystem anbringen wird
gesondert vergütet.
Die Betonschutzwände von jeglicher Art Verschmutzung
säubern. Die Rückstände der Verschmutzung gehen in
Eigentum des AN.
Lagerfläche siehe Baubeschreibung
Nach Beendigung der Arbeiten die Betonschutzwand wieder
fachgerecht herstellen und mit N1 Fugenverguss
vergießen.
Betonschutzwand Fabrikat Spengler,
Doppelseitige BSWF Typ NJ 85 BE, SE-1056,
System beidseitig eingespannt,
Beidseitig bituminöse Längsfuge gem ZTV Fug-Stb.
Menge: 470,000 m

**02.02.0120 Transp. Schutzeinr. aufbauen und abbauen**
StL-Nr. 11890122501000301
Abtrennung mit transportabler
Schutzeinrichtungherstellen für Verkehrssicherung der
OZ '01.02.0010, VZ-Plan 0+2s,
 Schutzeinrichtung gem. TL-Transportable
Schutzeinrichtungen'
Transportable Schutzeinrichtung aufstellen und
abbauen.Vorübergehende Sicherungsmaßnahme durch 'AN'
Vorhalten und Warten sowie Anrampungen oder
Verbindungen zu vorhandenen Rückhaltesystemen
werden gesondert vergütet.
70 v.H. des Preises werden nach Aufstellen, der Rest
nach Abbau vergütet.
Vom AN geliefertes Material bleibt Eigentum des AN.
Zwischen entgegengesetzt gerichteten Verkehrsströmen,
Aufhaltestufe min. T 3,
Wirkungsbereich max. W 3.
Menge: 6985,000 m

**02.02.0130 Transp. Schutzeinr. aufbauen und abbauen**
StL-Nr. 11890122502000504
Abtrennung mit transportabler
Schutzeinrichtungherstellen für Verkehrssicherung der
OZ '01.02.0010'
Transportable Schutzeinrichtung aufstellen und
abbauen.Vorübergehende Sicherungsmaßnahme durch 'AN'
Vorhalten und Warten sowie Anrampungen oder
Verbindungen zu vorhandenen Rückhaltesystemen
werden gesondert vergütet.
70 v.H. des Preises werden nach Aufstellen, der Rest
nach Abbau vergütet.
Vom AN geliefertes Material bleibt Eigentum des AN.
Zwischen entgegengesetzt gerichteten Verkehrsströmen im Überleitungsbereich,Aufhaltestufe min 'H1'
Wirkungsbereich max 'W7'
Menge: 600,000 m

**02.02.0140 Zulage Endstück**
StL-Nr. 11890122902
Endstück aus Sonderelement für
transportableSchutzeinrichtung herstellen als Zulage
zur OZ '01.02.0120'
Anrampung, Länge m 'bedingt nach Bauart, an
Anfangskonstruktion'
Menge: 2,000 St

**02.02.0150 Zulage Endstück**
StL-Nr. 11890122902
Endstück aus Sonderelement für
transportableSchutzeinrichtung herstellen als Zulage
zur OZ '01.02.0130'
Anrampung, Länge m 'bedingt nach Bauart, an
Anfangskonstruktion'
Menge: 4,000 St

**02.02.0160 Zulage Übergangsstück**
Übergangsstück als Sonderelement für transportable
Schutzeinrichtung für Schutzwand T3/W3 auf H1/W7 und
H1/W7 auf Bestand Betonschutzwand herstellen.

Zulage zur OZ 01.02.0120/0130.
Menge: 2,000 St

**02.02.0170 Zulage kurze Absenker**
Kurze Absenker als Anfangs- oder Endelement
Anrampung oder Verbindung zu bestehenden
Rückhaltesystem (Betonschutzwand)
Typ Betonschutzwand BSWF Typ NJ 85 BE
oder an Sonderbauelement (Ortbeton).

Zulage zur OZ 01.02.0110.
Menge: 60,000 St

**02.02.0180 Transp. Schutzeinr. warten**
Transportable Schutzeinrichtung der OZ
01.02.0120 bis 01.02.0170
warten und vorhalten.
Abgerechnet wird der lfd. m für jeden Kalendertag, an
dem die transportable Schutzeinrichtung aufgebaut ist.
Transportable Schutzeinrichtung vorhalten.
Vorübergehende Sicherungsmaßnahmen durchführen.
Menge: 326800,000 md

**02.02.0190 Wartung und Kontrolle der Verkehrsf.**
Wartung und Kontrolle(3x/Tag) der Verkehrsführung
und Leiteinrichtung für die gesamte Bauzeit des
Fugenloses vom siehe Baubeschreibung bis siehe
Baubeschreibung

Kontrollfahrten:
Kontrollfahrten gemäß Ziffer 7 der ZTV-SA 97 wie in
der Baubeschreibung beschrieben durchführen.
Anfahren und Anmelden an einen ortsfest installierten
Erkennungschip auf der Baustelle.
Abarbeiten aller unter Ziffer 7 Abs. 6 der ZTV-SA 97
geforderten Aufgaben.
Dokumentation der durchgeführten Kontrolle, mit
Nachweis des Datums und der Uhrzeit durch DCF- Funkuhr
durch fälschungssicheres elektronisches Wartungskontrollgerät des AN.
Auslesen und Ausdrucken der Protokolle der Kontrollfahrten über einen handelsüblichen Drucker des AN.
Die ausgeführten Arbeiten während der Wartung und
Kontrolle können auch manuell eingetragen werden.
Menge: 1,000 Psch

USt %: 19,00
